# Theben Ausschreibungstext 2010 GaebWriter V
Leistungsbeschreibung (GAEB 90, DA81)
Projektbezeichnung: Theben Ausschreibungstext 2010  GaebWriter V
DV-Nummer: Theben
Währung: EUR

## Theben AG
Datum: 28.09.12

### Titel 04 Betriebsstundenzähler

**04.3 Betriebsstundenzähler, Front 48 x 48 mm, Stecksockel für Wandaufbau**
Betriebsstundenzähler; 48 x 48mm Frontplatte;
Einbauausschnitt 46 x 46 mm; Einrastbefestigung und
Spannklammer; Zählwerk bis 99 999,99 Stunden;
Stecksockel mit Schraub- und Schnellbefestigung für
35mm Normtragschiene; Schraubklemmen; Betriebsspannung
230 V~ /50 Hz; Gehäusefarbe anthrazit.

Liefern, montieren, betriebsfertig anschließen und
einstellen
...

Fabrikat: Theben

Typ: BZ 142-3
Bestell-Nr.: 1420723

Einheit: ST
Einheit: Stk

USt %: 19,00
