# Theben Ausschreibungstext 2010 GaebWriter V
Leistungsbeschreibung (GAEB 90, DA81)
Projektbezeichnung: Theben Ausschreibungstext 2010  GaebWriter V
DV-Nummer: Theben
Währung: EUR

## Theben AG
Datum: 28.09.12

### Titel 04 Betriebsstundenzähler

**04.9 Betriebsstundenzähler, Front 52 x 52 mm (BZ 143-1)**
Betriebsstundenzähler; 52 x 52mm Frontplatte;
Einbauausschnitt 46 x 46 mm; Spannklammer mit
Einrastbefestigung und Spannklammer; Klemmen- oder
Flachsteckeranschluss; Zählwerk bis 99 999,99 Stunden;
Betriebsspannung 230 V~/ 50 Hz

Liefern, montieren, betriebsfertig anschließen und
einstellen
...

Fabrikat: Theben

Typ: BZ 143-1
Bestell-Nr.: 1430721

Einheit: ST
Einheit: Stk

USt %: 19,00
