# Theben Ausschreibungstext 2010 GaebWriter V
Leistungsbeschreibung (GAEB 90, DA81)
Projektbezeichnung: Theben Ausschreibungstext 2010  GaebWriter V
DV-Nummer: Theben
Währung: EUR

## Theben AG
Datum: 28.09.12

### Titel 04 Betriebsstundenzähler

**04.7 Reiheneinbau-Betriebsstundenzähler, 2 TLE (BZ 145)**
Reiheneinbau-Betriebsstundenzähler; Breite 35 mm;
Schraubklemmen; Zählwerk bis 99 999,9 Stunden;
Betriebsspannung 230 V~/ 50 Hz

Liefern, montieren, betriebsfertig anschließen und
einstellen
...

Fabrikat: Theben

Typ: BZ 145
Bestell-Nr.: 1450000

Einheit: ST
Einheit: Stk

USt %: 19,00
