# Theben Ausschreibungstext 2010 GaebWriter V
Leistungsbeschreibung (GAEB 90, DA81)
Projektbezeichnung: Theben Ausschreibungstext 2010  GaebWriter V
DV-Nummer: Theben
Währung: EUR

## Theben AG
Datum: 28.09.12

### Titel 04 Betriebsstundenzähler

**04.12 Digitaler Reiheneinbau-Betriebsstundenzähler, Breite 35 mm (BZ 148)**
Digitaler Reiheneinbau-Betriebsstundenzähler, Breite 35
mm,  Zählwerk bis 99 999,99 Stunden, Laufanzeige,
Klemmschrauben, Betriebsspannung 12 - 150V DC/24 - 240
V AC, 50/60 Hz

Liefern, montieren, betriebsfertig anschließen und
einstellen
...

Fabrikat: Theben

Typ: BZ 148
Bestell-Nr.: 1480000

Einheit: ST
Einheit: Stk

USt %: 19,00
