# Theben Ausschreibungstext 2010 GaebWriter V
Leistungsbeschreibung (GAEB 90, DA81)
Projektbezeichnung: Theben Ausschreibungstext 2010  GaebWriter V
DV-Nummer: Theben
Währung: EUR

## Theben AG
Datum: 28.09.12

### Titel 09 Dimmer

**09.1 Reiheneinbau-Dimmer für LED; ESL und 230V LED-Lampen (DIMAX 532 plus)**
Reiheneinbau-Universaldimmer für R, L und C-Lasten mit
automatischer Lasterkennung; Reiheneinbau; Breite 17,5
mm; Schaltleistung max. 400 W Glüh- und Halogenlampen;
max. 80 W dimmbare Energiesparlampen, max. 60 W
dimmbare LED, 2 optimierte Einstellungen für dimmbare
Energiesparlampen unterschiedlicher Hersteller
inklusive einstellbarer Mindesthelligkeit; einstellbare
Einschalthelligkeit; Dimm-Einschaltfunktion für
langsames Aufdimmen bei langem Tastendruck;
automatische elektronische Überlast- und
Übertemperatur-Abschaltung, Tastereingang galvanisch
getrennt für Sprechanlagen AC/DC 8...230 V, Stand-by
Leistung 0,2W; Permanent AN Funktion für
Installationstest. Dimmer voreingestellt für sofortige
Inbetriebnahme.

Liefern, montieren, betriebsfertig anschließen und
einstellen
...

Fabrikat: Theben

Typ: DIMAX 532 plus
Bestell-Nr.: 532 0 001

Einheit: ST
Einheit: Stk

USt %: 19,00
