# Theben Ausschreibungstext 2010 GaebWriter V
Leistungsbeschreibung (GAEB 90, DA81)
Projektbezeichnung: Theben Ausschreibungstext 2010  GaebWriter V
DV-Nummer: Theben
Währung: EUR

## Theben AG
Datum: 28.09.12

### Titel 13 KNX

**13.0019 KNX Universal-Dimmaktor 2fach, Erweiterungsgerät (DME 2 T KNX)**
KNX Universal-Dimmaktor 2-fach, Erweiterungsgerät, 2
Dimmausgänge pro Modul, als Erweiterung von DMG 2 T
oder anderen MIX2 Grundgeräten einsetzbar,
Reiheneinbaugehäuse, Breite 72 mm, Dimmbereich 0-100%,
maximale Last: 2 x 400 W/VA oder 1 x 800W/VA im
Parallelbetrieb. Bei Verwendung mit Dimmbooster (DMB 1
T) 2 x 1.000 W/VA oder 1 x 2.000 W/VA im
Parallelbetrieb, zum Dimmen von Glühlampen, Niedervolt
und Hochvolt-Halogenlampen, dimmbare Energiesparlampen,
dimmbare LED-Retrofitlampen. Unterschiedliche
Dimmkurven ermöglichen das stufenlose Dimmen aller
Lampenarten, auch zum Ansteuern von Lüftern geeignet,
automatische Lasterkennung (wählbar), Manuelle
Bedienung 0, 25, 50, 75 und 100% oder Test auch ohne
Busmodul, Gerät und Busmodul KNX können unabhängig
voneinander getauscht werden

Liefern, montieren, betriebsfertig anschließen und
einstellen
...

Fabrikat: Theben

Typ: DME 2 T KNX
Bestell-Nr.: 4930275

Einheit: ST
Einheit: Stk

USt %: 19,00
