# Theben Ausschreibungstext 2010 GaebWriter V
Leistungsbeschreibung (GAEB 90, DA81)
Projektbezeichnung: Theben Ausschreibungstext 2010  GaebWriter V
DV-Nummer: Theben
Währung: EUR

## Theben AG
Datum: 28.09.12

### Titel 13 KNX

**13.0018 KNX Universal-Dimmaktor 2fach, Grundgerät (DMG 2 T KNX)**
KNX Universal- Dimmaktor 2fach, Grundgerät, 2
Dimmausgänge pro Modul, erweiterbar mit DME 2 T bis zu
6 Kanäle, Erweiterbar mit bis zu 2 beliebigen MIX
Erweiterungsgeräten, Reiheneinbaugehäuse, Breite 72 mm,
Dimmbereich 0-100%, maximale Last: 2 x 400 W/VA oder 1
x 800W/VA im Parallelbetrieb. Bei Verwendung mit
Dimmbooster (DMB 1 T) 2 x 1.000 W/VA oder 1 x 2.000
W/VA im Parallelbetrieb, Zum Dimmen von Glühlampen,
Niedervolt und Hochvolt- Halogenlampen, dimmbare
Energiesparlampen, dimmbare LED-Retrofitlampen.
Unterschiedliche Dimmkurven ermöglichen das stufenlose
Dimmen aller Lampenarten, auch zur Ansteuerung von
vielen Lüftern geeignet, automatische Lasterkennung
(wählbar), Manuelle Bedienung 0, 25, 50, 75 und 100%
oder Test auch ohne Busmodul, Gerät und Busmodul KNX
können unabhängig voneinander getauscht werden.

Liefern, montieren, betriebsfertig anschließen und
einstellen
...

Fabrikat: Theben

Typ: DMG 2 T KNX
Bestell-Nr.: 4930270

Einheit: ST
Einheit: Stk

USt %: 19,00
