# Theben Ausschreibungstext 2010 GaebWriter V
Leistungsbeschreibung (GAEB 90, DA81)
Projektbezeichnung: Theben Ausschreibungstext 2010  GaebWriter V
DV-Nummer: Theben
Währung: EUR

## Theben AG
Datum: 28.09.12

### Titel 08 Treppenlicht-Zeitschalter

**08.7 Unterputz-Treppenlicht-Zeitschalter mit 12 Funktionen, Nulldurchgangsschaltung (ELPA 041)**
Unterputz-Treppenlicht-Zeitschalter, Gehäuse 52x48x24
mm, Zeitbereich 0,5 - 20 Min., nachschaltbar, 12
Funktionen per DIP-Schalter wählbar: Taster- oder
Schalter-Anschluss, nachschaltbar oder vorzeitig
ausschaltbar, zu- und abschaltbare Ausschalt-Vorwarnung
(DIN 18015-2), zu- und abschaltbarer Langzeitbereich 60
Min; 3- und 4- Leiter-Anschluss,
Nulldurchgangsschaltung, max. 30mA Glimmlampenlast mit
elektronischem Überlastschutz, zusätzlicher
Tastereingang galvanisch getrennt für Sprechanlagen
AC/DC 8...230 V, 1 Schließer 8(5)A/230 V~.

Liefern, montieren, betriebsfertig anschließen und
einstellen
...

Fabrikat: Theben

Typ: ELPA 041
Bestell-Nr.: 0410002

Einheit: ST
Einheit: Stk

USt %: 19,00
