# Theben Ausschreibungstext 2010 GaebWriter V
Leistungsbeschreibung (GAEB 90, DA81)
Projektbezeichnung: Theben Ausschreibungstext 2010  GaebWriter V
DV-Nummer: Theben
Währung: EUR

## Theben AG
Datum: 28.09.12

### Titel 08 Treppenlicht-Zeitschalter

**08.8 Unterputz-Treppenlicht-Zeitschalter, Nulldurchgangsschaltung (ELPA 047)**
Unterputz-Treppenlicht-Zeitschalter, Gehäuse 52x48x24
mm, Zeitbereich 0,5 - 20 Min., nachschaltbar, 3- und 4-
Leiter-Anschluss, Nulldurchgangsschaltung, max. 30mA
Glimmlampenlast mit elektronischem Überlastschutz, 1
Schließer 8(5)A/230 V~.

Liefern, montieren, betriebsfertig anschließen und
einstellen

Fabrikat: Theben

Typ: ELPA 047
Bestell-Nr.: 0470002

Einheit: ST
Einheit: Stk

USt %: 19,00
