# Theben Ausschreibungstext 2010 GaebWriter V
Leistungsbeschreibung (GAEB 90, DA81)
Projektbezeichnung: Theben Ausschreibungstext 2010  GaebWriter V
DV-Nummer: Theben
Währung: EUR

## Theben AG
Datum: 28.09.12

### Titel 08 Treppenlicht-Zeitschalter

**08.1 Reiheneinbau-Treppenlicht-Zeitschalter ELPA 1 mit 10 Funktionen (ELPA 1)**
Reiheneinbau-Treppenlicht-Zeitschalter mit 10
Funktionen, Breite 17,5 mm, Zeitbereich 0,5 - 20 Min.
nachschaltbar oder vorzeitig ausschaltbar, zu- und
abschaltbare Ausschalt-Vorwarnung (DIN 18015-2), zu-
und abschaltbarer Langzeitbereich 60 Min.,
Stromstoßschalterfunktion, Dauerlichtfunktion, 3- und
4- Leiter-Anschluss, Nulldurchgangsschaltung, max.
150mA Glimmlampenlast mit elektronischem
Überlastschutz, zusätzlicher Tastereingang galvanisch
getrennt für Sprechanlagen AC/DC 8...240 V, 1 Schließer
16(16)A/230 V~

Liefern, montieren, betriebsfertig anschließen und
einstellen
...

Fabrikat: Theben

Typ: ELPA 1
Bestell-Nr.: 0010002

Einheit: ST
Einheit: Stk

USt %: 19,00
