# Theben Ausschreibungstext 2010 GaebWriter V
Leistungsbeschreibung (GAEB 90, DA81)
Projektbezeichnung: Theben Ausschreibungstext 2010  GaebWriter V
DV-Nummer: Theben
Währung: EUR

## Theben AG
Datum: 28.09.12

### Titel 08 Treppenlicht-Zeitschalter

**08.3 Reiheneinbau-Treppenlicht-Zeitschalter ELPA 3 mit Multispannungseingang (ELPA 3)**
Reiheneinbau-Treppenlicht-Zeitschalter, Breite 17,5 mm,
Zeitbereich 0,5 - 20 Min. nachschaltbar,
Dauerlichtfunktion, 3- und 4- Leiter-Anschluss, max.
150mA Glimmlampenlast mit elektronischem
Überlastschutz, zusätzlicher Tastereingang galvanisch
getrennt für Sprechanlagen AC/DC 8...240 V, 1 Schließer
16(10)A/230 V~

Liefern, montieren, betriebsfertig anschließen und
einstellen
...

Fabrikat: Theben

Typ: ELPA 3
Bestell-Nr.: 0030002

Einheit: ST
Einheit: Stk

USt %: 19,00
