# Theben Ausschreibungstext 2010 GaebWriter V
Leistungsbeschreibung (GAEB 90, DA81)
Projektbezeichnung: Theben Ausschreibungstext 2010  GaebWriter V
DV-Nummer: Theben
Währung: EUR

## Theben AG
Datum: 28.09.12

### Titel 08 Treppenlicht-Zeitschalter

**08.4 Reiheneinbau-Treppenlicht-Zeitschalter mit Synchronmotor (ELPA 8)**
Reiheneinbau-Treppenlicht-Zeitschalter; Breite 17,5 mm;
Zeitbereich 1 - 7 Minuten; nachschaltbar; max. 50 mA
Glimmlampenlast; 3- und 4-Leiter-Anschluß;
Dauerlichtfunktion; 1 Schließer 16 (10)A/230V~

Liefern, montieren, betriebsfertig anschließen und
einstellen
...

Fabrikat: Theben

Typ: ELPA 8
Bestell-Nr.: 0080002

Einheit: ST
Einheit: Stk

USt %: 19,00
