# Theben Ausschreibungstext 2010 GaebWriter V
Leistungsbeschreibung (GAEB 90, DA81)
Projektbezeichnung: Theben Ausschreibungstext 2010  GaebWriter V
DV-Nummer: Theben
Währung: EUR

## Theben AG
Datum: 28.09.12

### Titel 08 Treppenlicht-Zeitschalter

**08.5 Reiheneinbau-Treppenlicht-Zeitschalter für Nachrüstung alter Anlagen (ELPA 9)**
Reiheneinbau  Treppenlicht  Zeitschalter; Breite 17,5
mm; Zeitbereich 1 - 7 Min; nicht nachschaltbar; nur für
3- Leiter - Anschluss mit Bodenbeleuchtung; max. 50 mA
Glimmlampenlast; nur zur Nachrüstung bestehender
Anlagen; 1 Schließer 16(10)A/ 230V~

Liefern, montieren, betriebsfertig anschließen und
einstellen
...

Fabrikat: Theben

Typ: ELPA 9
Bestell-Nr.: 0090001

Einheit: ST
Einheit: Stk

USt %: 19,00
