# Theben Ausschreibungstext 2010 GaebWriter V
Leistungsbeschreibung (GAEB 90, DA81)
Projektbezeichnung: Theben Ausschreibungstext 2010  GaebWriter V
DV-Nummer: Theben
Währung: EUR

## Theben AG
Datum: 28.09.12

### Titel 01 Digitale Zeitschaltuhren

#### Bereich 01.01 DIN-Schiene

**01.01.25 4 Kanal Erweiterungsmodul (EM 4 top2)**
4 Kanal- Erweiterungsmodul für Zeitschaltuhren TR 641
top2 RC, TR 642 top2 RC und TR 644 top2 RC;
Reiheneinbaugehäuse; Breite 72 mm; 4 externe
Taster-/Schaltereingänge (ein Eingang für jeden Kanal);
Schaltungsvorwahl; Dauerschaltung EIN/AUS; 4
Leuchtdioden zur Anzeige des Schaltzustandes;
Nulldurchgangschaltung; DuoFix Federsteckklemmen für
jeweils 2 Leiter; 2 Wechsler 16A/250V~ und 2 Wechsler
10A/250V~;

Liefern, montieren, betriebsfertig anschließen und
einstellen
...

Fabrikat: Theben

Typ: EM top2
Bestell-Nr.: 6490104

Einheit: ST
Einheit: Stk

USt %: 19,00
