# Theben Ausschreibungstext 2010 GaebWriter V
Leistungsbeschreibung (GAEB 90, DA81)
Projektbezeichnung: Theben Ausschreibungstext 2010  GaebWriter V
DV-Nummer: Theben
Währung: EUR

## Theben AG
Datum: 28.09.12

### Titel 13 KNX

**13.47 KNX Fan Coil Aktor, Grundgerät, für Fan Coil, 1 Kanal (FCA 1 KNX)**
Reiheneinbaugerät, Breite 72mm, steuert Fan Coils mit
bis zu 3 Lüfterstufen (8 A) und das Heiz- bzw.
Kühlventil (Triacs). Es werden 2 Rohr und 4
Rohr-Systeme unterstützt. Dabei können 2 Punkt und 3
Punkt-Ventile angesteuert werden. Über ein Zusatzrelais
(16 A) ist das Ansteuern von wahlweise eines
elektrischen Heizregisters oder eines elektrischen
Kühlregisters möglich.
Mit 2 potentialfreien Eingängen für Fensterkontakt und
Kondensatüberwachung. Der Eingang für Fensterkontakte
kann als Eingang für einen Temperatur Sensor
umparametriert werden.
Anzeige des Betriebszustandes erfolgt über 9 LED's.
Mit Filterwechselobjekt.
Notprogramm bei Bus- oder Telegrammausfall;
LED-Schaltzustandsanzeige und Bedientasten für die
Inbetriebnahme. Einen Taster für die Lüfterstufen und
einen für das Umschalten zwischen Heizen und Kühlen.

Liefern, montieren, betriebsfertig anschließen und
einstellen

Fabrikat: Theben

Typ: FCA 1 KNX
Bestell-Nr.: 4920200

Einheit: ST
Einheit: Stk

USt %: 19,00
