# Theben Ausschreibungstext 2010 GaebWriter V
Leistungsbeschreibung (GAEB 90, DA81)
Projektbezeichnung: Theben Ausschreibungstext 2010  GaebWriter V
DV-Nummer: Theben
Währung: EUR

## Theben AG
Datum: 28.09.12

### Titel 13 KNX

**13.26 KNX Jalousieaktor 4-fach (JM 4 T KNX)**
EIB/KNX Jalousieaktor, 4-fach Antriebssteuerung,
Reiheneinbaugerät, Breite 72,5 mm (4 TE),
Relaisausgänge für 4 Antriebe, Antriebe: z. B. für
Jalousien, Rollladen, Markisen, manuelle Bedienung am
Gerät, Schlupfkorrektur, Antrieb frei parametrierbar,
Handschalter AUF/AB und LEDs,  4 Schließer 6A/250V

Liefern, montieren, betriebsfertig anschließen und
einstellen
...

Fabrikat: Theben

Typ: JM 4 T KNX
Bestell-Nr.: 4940250

Einheit: ST
Einheit: Stk

USt %: 19,00
