# Theben Ausschreibungstext 2010 GaebWriter V
Leistungsbeschreibung (GAEB 90, DA81)
Projektbezeichnung: Theben Ausschreibungstext 2010  GaebWriter V
DV-Nummer: Theben
Währung: EUR

## Theben AG
Datum: 28.09.12

### Titel 13 KNX

**13.65 KNX-OT-Schnittstelle zur Verbindung von KNX-Einzelraumregelung mit OT- Wärmeerzeuger (KNX-OT-Box S)**
KNX-OT-Box zur Verbindung des OT-BUS mit dem KNX- BUS,
das Interface  kann als Master für den OpenTherm-
Wärmeerzeuger in Kombination mit  einer KNX
-Einzelraumregelung eingesetzt werden, bidirektionaler
Austausch von Daten zwischen dem OpenTherm-
Wärmeerzeuger und der Wärmeverteilung über das KNX-
System (Einzelraumregelung) möglich, Anzeige von
Status- und Störmeldungen werden über den KNX BUS
gesendet, Vorgaben wie max. Stellgröße können für die
Kesselsteuerung gesendet werden, dadurch ist  eine
bedarfsgerechte Vorlaufoptimierung unter Einbeziehung
aller Räume möglich, Wettervorhersagen für zu
erwartenden Sonnenschein können bei der
Brauchwassererwärmung durch eine Solaranlage
berücksichtigt werden, Energieoptimierter
Legionellenschutz verhindert unnötige Aufheizungen des
Speichers auf die Legionellenschutztemperatur,
Abnehmbarer Busankoppler und werkseitig integriertes
"Estrich-Trockenprogramm  nach DIN EN 1264-4",
Spannungsversorgung über den Bus, Reiheneinbaugehäuse 4
TE

Liefern, montieren, betriebsfertig anschließen und
einstellen

Fabrikat: Theben

Typ: KNX-OT-Box S
Bestell-Nr.: 8559201

Einheit: ST
Einheit: Stk

USt %: 19,00
