# Theben Ausschreibungstext 2010 GaebWriter V
Leistungsbeschreibung (GAEB 90, DA81)
Projektbezeichnung: Theben Ausschreibungstext 2010  GaebWriter V
DV-Nummer: Theben
Währung: EUR

## Theben AG
Datum: 28.09.12

### Titel 13 KNX

**13.70 Linienkoppler S KNX (Linienkoppler S KNX)**
Linienkoppler EIB/KNX; Busanschlussklemmen für
Hauptlinie und untergeordnete Linie. Galvanische
Trennung der Linien. Innerhalb der Linie als
Linienverstärker(Repeater) einsetzbar. 2 TLE.

Liefern, montieren, betriebsfertig anschließen und
einstellen
...

Fabrikat: Theben

Typ: Linienkoppler S KNX
Bestell-Nr. 9070880

Einheit: ST
Einheit: Stk

USt %: 19,00
