# Theben Ausschreibungstext 2010 GaebWriter V
Leistungsbeschreibung (GAEB 90, DA81)
Projektbezeichnung: Theben Ausschreibungstext 2010  GaebWriter V
DV-Nummer: Theben
Währung: EUR

## Theben AG
Datum: 28.09.12

### Titel 07 Dämmerungsschalter

**07.5 Reiheneinbau-Dämmerungsschalter, 2 TLE, 2-50 000 Lux, m. Aufbau- Lichtsensor (LUNA 110 AL)**
Reiheneinbau-Dämmerungsschalter; Betriebsspannung
220-230 V AC; Breite 35 mm; separater Aufbau -
Lichtsensor (IP 55); 5 Helligkeitsbereiche: 2  50 000
Lux; Ein-/Ausschalt- Verzögerung 0-20min.; Testtaste,
EIN/AUS permanent; unverz. LED Anzeige; DuoFix-
Steckklemmen; Testtaste; 1 Wechsler 16A/250V~ mit
LED-Anzeige; Klarsichtabdeckung plombierbar

Liefern, montieren, betriebsfertig anschließen und
einstellen
...

Fabrikat: Theben

Typ: LUNA 110 AL
Bestell-Nr.: 110 0 100

Einheit: ST
Einheit: Stk

USt %: 19,00
