# Theben Ausschreibungstext 2010 GaebWriter V
Leistungsbeschreibung (GAEB 90, DA81)
Projektbezeichnung: Theben Ausschreibungstext 2010  GaebWriter V
DV-Nummer: Theben
Währung: EUR

## Theben AG
Datum: 28.09.12

### Titel 07 Dämmerungsschalter

**07.21 Wandaufbau-Dämmerungsschalter, 2-200 Lux digital mit Nachtabschaltung (LUNA 129 star-time)**
Digitaler Wandaufbau-Dämmerungsschalter mit
integrierter digitalen Tagesschaltuhr; IP 55; Gehäuse
85x118x49 mm; LCD-Display mit 3 Tasten;
Helligkeitsbereich: 2 - 200 Lux; Voreingestellter Wert
ca. 15 Lux; Ein-/Ausschaltverzögerung 0-10 Min.; 1,5
Jahre Gangreserve durch auswechselbare Lithiumzelle; 1
Schließer 16(10)A 230V~.

Liefern, montieren, betriebsfertig anschließen und
einstellen
...

Fabrikat: Theben

Typ: LUNA 129 star-time
Bestell-Nr.: 1290700

Einheit: ST
Einheit: Stk

USt %: 19,00
