# Theben Ausschreibungstext 2010 GaebWriter V
Leistungsbeschreibung (GAEB 90, DA81)
Projektbezeichnung: Theben Ausschreibungstext 2010  GaebWriter V
DV-Nummer: Theben
Währung: EUR

## Theben AG
Datum: 28.09.12

### Titel 13 KNX

**13.64 KNX 10-Kanal-Dämmerungschalter, max. 3 Helligkeitssensoren anschließbar (LUNA 134 KNX)**
10-Kanal-Dämmerungsschalter/Lichtsteuergerät; zur
helligkeitsabhängigen Steuerung; Helligkeitseinstellung
von 1-100000 lx;  Reiheneinbaugerät mit
Klarsichtabdeckung und Schnellbefestigung; Breite 52 mm
(3 TLE); bis zu 3 digitale Helligkeitssensoren über
2-Draht-Bus anschließbar; für Endkunden komfortable
Handbedienung über 4 Tasten zur Schwellwert- und
Verzögerungszeiteingabe; die in Klartext bezeichneten
Schwellwerte können am Display angezeigt, abgerufen und
verändert werden Displaybeleuchtung (abschaltbar); 4
zusätzliche Schwellwertkanäle zur Verknüpfung externer
KNX Sensoren (z.B. Temperatur); 6 Logikkanäle; DuoFix
Federsteckklemmen; PIN-Codierung; Betriebsspannung 110
 240 V

Liefern, montieren, betriebsfertig anschließen und
einstellen..

Fabrikat: Theben

Typ: LUNA 134 KNX
Bestell-Nr.: 1349200

Einheit: ST
Einheit: Stk

USt %: 19,00
