# Theben Ausschreibungstext 2010 GaebWriter V
Leistungsbeschreibung (GAEB 90, DA81)
Projektbezeichnung: Theben Ausschreibungstext 2010  GaebWriter V
DV-Nummer: Theben
Währung: EUR

## Theben AG
Datum: 28.09.12

### Titel 06 Bewegungsmelder

**06.31 2-Draht- Bewegungsmelder für Wandmontage UP, Lichtst., 200°, max. R=8m, IP 40 (LUXA 103- 200 T)**
Nachrüst- Bewegungsmelder für Unterputz-Wandmontage,
Erfassungsbereich 200°, einstellbare Reichweite 1-8 m
Radius ( Montagehöhe 1,2... 2 m), Erfassungsbereich
durch steckbare Segmente einschränkbar, als Ersatz für
Lichtschalter oder Wechselschalter einsetzbar, passend
zu 50x50 mm Abdeckrahmen, integrierter Handschalter
EIN/AUTO/AUS, automatische Schaltung helligkeits- und
bewegungsabhängig, Mischlichtmessung ca.10...1000 lx,
Einschaltdauer 5 s...12 min,  Triac- Ausgang Licht: 2
A/230V~, 25-400 W Glühlampenlast, Rahmen weiß 80 x 80
mm, mit Schraubklemmen.

Liefern, montieren, betriebsfertig anschließen und
einstellen

Fabrikat: Theben

Typ: LUXA 103-200 T
Bestell-Nr.: 103 0 031

Einheit: ST
Einheit: Stk

USt %: 19,00
