# Theben Ausschreibungstext 2010 GaebWriter V
Leistungsbeschreibung (GAEB 90, DA81)
Projektbezeichnung: Theben Ausschreibungstext 2010  GaebWriter V
DV-Nummer: Theben
Währung: EUR

## Theben AG
Datum: 28.09.12

### Titel 14 LUXOR

**14.4 Wohnkomfort-Steuergerät, Dimmmodul, 2 Kanäle (LUXOR 405)**
2 Kanal Dimmmodul; Erweiterungsmodul LUXOR 405;
Reiheneinbaugehäuse (4 TE); Schnellbefestigung; Breite
72 mm; 2-Draht COM Schnittstelle; Stand alone Funktion;
2 Eingänge für Taster; 2 Eingänge für Bewegungsmelder;
Szeneneingang für 3 Lichtszenen; jeweils 4
Wahlprogramme für das Dimmverhalten; C1:
Universaldimmer 300 W/VA; C2: Universaldimmer 300 W/VA;
C1 + C2: Universaldimmer 500 W/VA; Handschalter; LEDs
zur Anzeige der Ein-/Ausgangssignale; Überstromanzeige;
Betriebsspannung 230V~; 50 Hz.

Liefern, montieren, betriebsfertig anschließen und
einstellen
...

Fabrikat: Theben

Typ: LUXOR 405
Bestell-Nr.: 4050000

Einheit: ST
Einheit: Stk

USt %: 19,00
