# Theben Ausschreibungstext 2010 GaebWriter V
Leistungsbeschreibung (GAEB 90, DA81)
Projektbezeichnung: Theben Ausschreibungstext 2010  GaebWriter V
DV-Nummer: Theben
Währung: EUR

## Theben AG
Datum: 28.09.12

### Titel 02 Analoge Zeitschaltuhren

#### Bereich 02.01 DIN-Schiene

**02.01.3 Reiheneinbau-Schaltuhr 7T, Segmente, Gangreserve, 1 TLE (MEM 190 a)**
Reiheneinbau-Schaltuhr mit ca. 3 Tage Gangreserve;
Breite 17,5 mm; 7 Tage-Segment-Progr.; kürzeste
Schaltzeit 2 h; Dauerschalter EIN/AUS; 1 Schließer 16A
250V~; Klarsichtabdeckung plombierbar.

Liefern, montieren, betriebsfertig anschließen und
einstellen
...

Fabrikat: Theben

Typ: MEM 190 a
Bestell-Nr.: 1900001

Einheit: ST
Einheit: Stk

USt %: 19,00
