# Theben Ausschreibungstext 2010 GaebWriter V
Leistungsbeschreibung (GAEB 90, DA81)
Projektbezeichnung: Theben Ausschreibungstext 2010  GaebWriter V
DV-Nummer: Theben
Währung: EUR

## Theben AG
Datum: 28.09.12

### Titel 05 Präsenzmelder

**05.11 Präsenzmelder PlanoSpot 360 KNX DE WH / BK / SR**
Passiv-Infrarot-Präsenzmelder für Deckeneinbau; Flaches
Design mit wechselbaren Abdeckrahmen in verschiedenen
Farben; Automatische präsenz- und helligkeitsabhängige
Steuerung für Beleuchtung und HLK; Erfassungsbereich
quadratisch 360° max. gehend 64 m2 (8 x 8 m), max.
sitzend 20 m2 (4,5 x 4,5 m) umschaltbar über
Fernbedienung oder Parameter auf gehend 22 m2 (4,7 x
4,7 m), sitzend 9 m2 (3 x 3 m); Manuelle Ausrichtung
des Erfassungsbereichs (Schwenkvorrichtung);
Mischlichtmessung mit 3 gerichteten Lichtmessungen für
Fluoreszenzlampen (FL/PL/ESL), Halogen-/Glühlampen und
LEDs geeignet; Energieverbrauch ca. 8 mA / 9 mA mit LED
ein; Schutzart IP 20; 2 Kanäle Licht C1, C2 mit zwei
Lichtmessungen und zusätzlicher Lichtkanal C3 ohne
Helligkeitseinfluss; Schalten oder
Konstantlichtregelung mit 2 autonomen Regelungen und
Stand-by Funktionalität (Orientierungslicht);
Schaltbetrieb mit dimmbarer Beleuchtung; Voll- oder
Halbautomat; Helligkeits-Schaltwert bzw. -Sollwert
einstellbar in Lux über Parameter, Objekt oder
Fernbedienung; Teach-in des Helligkeits-Schaltwerts
bzw. -Sollwerts; Selbstlernende Nachlaufzeit
einstellbar über Parameter, Objekt oder Fernbedienung;
Verkürzung der Nachlaufzeit bei kurzer Anwesenheit
(Kurzzeit-Präsenz); Manuelle Übersteuerung mittels
Telegramm oder Fernbedienung; 2 Kanäle Präsenz C4, C5,
einzeln parametrierbar; Einschaltverzögerung und
Nachlaufzeit einstellbar; Raumüberwachung mit
selektiver Bewegungserfassung Einstellung des Raum-
Korrekturfaktors für Abgleich Helligkeitsmessung;
Einstellbare Empfindlichkeit; Einfache Einstellung des
Energiesparverhaltens mit der "eco plus" Funktion;
Testbetrieb zur Überprüfung von Funktion und
Erfassungsbereich; Szenen; Erweiterung des
Erfassungsbereiches durch Parallelschaltung mehrerer
Präsenzmelder (Master/Slave oder Master/Master);
Fernparametrierbar mit Fernbedienung; Montage in
Hohldecken mit Federn für Deckenstärken von 0,5 bis 30
mm, Deckenausschnitt Ø 68 mm, Einbautiefe 69 mm;
Deckenaufbau möglich mit AP-Rahmen 75A;

Fabrikat: thebenHTS
Typ: PlanoSpot 360 KNX DE..
Bestell-Nr.: 2039100 (PlanoSpot 360 KNX DE WH, Weiss)
  2039101 (PlanoSpot 360 KNX DE BK, Schwarz)
  2039102 (PlanoSpot 360 KNX DE SR, Silber)

Einheit: ST

Zubehör

Management-Fernbedienung "SendoPro 868-A"
Optional
Für Inbetriebnahme oder Anpassung an
Nutzungsbedingungen für den Installateur. Text-
Bedienerführung im Display. Übertragung von einzelnen
Einstellwerten oder ganzen Parametersets an den Melder
möglich. Passend für alle ferneinstellbaren thebenHTS
Präsenzmelder. Bestell-Nr.: 9070675

Service-Fernbedienung "theSenda P"
Optional
Bestell-Nr.: 9070910

Benutzer-Fernbedienung "theSenda S"
Optional
Bestell-Nr.: 9070911

AP-Rahmen 75A WH
Optional
Bestell-Nr.: 9070949

AP-Rahmen 75A BK
Optional
Bestell-Nr.: 9070950

AP-Rahmen 75A SR
Optional
Bestell-Nr.: 9070951
Einheit: Stk

USt %: 19,00
