# Theben Ausschreibungstext 2010 GaebWriter V
Leistungsbeschreibung (GAEB 90, DA81)
Projektbezeichnung: Theben Ausschreibungstext 2010  GaebWriter V
DV-Nummer: Theben
Währung: EUR

## Theben AG
Datum: 28.09.12

### Titel 13 KNX

**13.58 KNX Präsenzmelder für Wandmontage, Reichweite 8 m (PresenceLight 180B KNX) KNX)**
Präsenzmelder für Wandmontage, vollautomatische
Lichtsteuerung, Mischlichtmessung  10...1500 lx,
halbrunder 180°- Erfassungsbereich, Radius 8 m für
gehende Personen (bei Montagehöhe 2,2 m), 7x3,5 m für
sitzende Personen (bei Montagehöhe 2,2 m), 1 oder 2
Ausgänge Licht: EIN/AUS oder Konstantlichtregelung,
Verzögerung 30 s...20 min selbstlernend, Ausgang
Präsenz: EIN/AUS, Ansprechverzögerung 0 s...10 min,
Rückfallverzögerung 30 s...120 min, Ausgang Helligkeit,
Ausgang Überwachung, Szenensteuerung mit 2 Szenen pro
Lichtgruppe, Master /Slave parametrierbar,  , Schutzart
IP54, fernbedienbar, Frontplatte Isolierstoff weiß
86x86x32 mm, Befestigungsplatte 70x70 mm, Einbautiefe
40 mm

Liefern, montieren, betriebsfertig anschließen und
einstellen...

Fabrikat: ThebenHTS

Typ: PresenceLight 180B KNX
Bestell-Nr.: 200 9 050

Einheit: ST
Einheit: Stk

USt %: 19,00
