# Theben Ausschreibungstext 2010 GaebWriter V
Leistungsbeschreibung (GAEB 90, DA81)
Projektbezeichnung: Theben Ausschreibungstext 2010  GaebWriter V
DV-Nummer: Theben
Währung: EUR

## Theben AG
Datum: 28.09.12

### Titel 13 KNX

**13.51 KNX Präsenzmelder für Deckenmontage, 2xLicht u. HKL, max. 7x7 m bei Höhe 3 m (PresenceLight 360B KNX)**
Präsenzmelder 360° für Deckenmontage, vollautomatische
Lichtsteuerung, Mischlichtmessung  10...1500 lx,
quadratischer Erfassungsbereich 7x7 m für gehende
Personen (bei Montagehöhe 3 m), 4,5x4,5 m für sitzende
Personen (bei Montagehöhe 3 m), 1 oder 2 Ausgänge
Licht: EIN/AUS oder Konstantlichtregelung, Verzögerung
30 s...20 min selbstlernend, Ausgang Präsenz: EIN/AUS,
Ansprechverzögerung 0 s...10 min, Rückfallverzögerung
30 s...120 min, Ausgang Helligkeit, Ausgang
Überwachung, Szenensteuerung mit 2 Szenen pro
Lichtgruppe, Master /Slave parametrierbar, Schutzart
IP54, fernbedienbar, Frontplatte Isolierstoff weiß
86x86x27 mm, Befestigungsplatte 70x70 mm, Einbautiefe
40 mm, Betriebsspannung: BUS

Liefern, montieren, betriebsfertig anschließen und
einstellen

Fabrikat: ThebenHTS

Typ: PresenceLight 360B KNX
Bestell-Nr.: 200 9 000

Einheit: ST
Einheit: Stk

USt %: 19,00
