# Theben Ausschreibungstext 2010 GaebWriter V
Leistungsbeschreibung (GAEB 90, DA81)
Projektbezeichnung: Theben Ausschreibungstext 2010  GaebWriter V
DV-Nummer: Theben
Währung: EUR

## Theben AG
Datum: 28.09.12

### Titel 11 Raumthermostate

**11.9 Raum-Thermostat, Umschaltk. für Heizen bzw. Kühlen, 3-fach Wahlsch. (RAMSES 709)**
Raumtemperaturregler; 5 - 30°C; mit Wechsler für Heizen
(10A) bzw. Kühlen (5A); 3-fach Wahlschalter für:
Komfortbetrieb; Absenkbetrieb;  externe Absenkung
(zeitgesteuert mit Schaltuhr); Kontrolllampe;
Wandgehäuse 74 x 74 x 28 mm; Farbe reinweiß.

Liefern, montieren, betriebsfertig anschließen und
einstellen
...

Fabrikat: Theben

Typ: RAMSES 709
Bestell-Nr.: 7090001

Einheit: ST
Einheit: Stk

USt %: 19,00
