# Theben Ausschreibungstext 2010 GaebWriter V
Leistungsbeschreibung (GAEB 90, DA81)
Projektbezeichnung: Theben Ausschreibungstext 2010  GaebWriter V
DV-Nummer: Theben
Währung: EUR

## Theben AG
Datum: 28.09.12

### Titel 13 KNX

**13.45 KNX Thermostat für Fan Coil- Stetigregelung für 2 od. 4 Leitungs- Systeme (RAMSES 713 FC KNX)**
KNX Thermostat für Fan Coil Aktoren; Aufbaugehäuse 84 x
80 x 27 mm; Farbe weiss; stetiger oder 2-
Punkt-Einzelraumregler mit integriertem Busankoppler;
Einstellbereich 10-28°C;
Einsatzmöglichkeiten: Fan Coil; Heizen und Kühlen mit
Fan Coil. Handschalter zur Wahl der Lüfterstufen
Aus/Stufe 1/Stufe 2/Stufe 3/Automatik. Drei
Binär-Eingänge für konventionelle Taster mit den
Funktionen: Schalten; Dimmen; Jalousie. Eingänge können
wahlweise auch für externen Temperatursensor;
Fensterkontakt oder Präsenzmelder genutzt werden.

Liefern, montieren, betriebsfertig anschließen und
einstellen

Fabrikat: Theben

Typ: RAMSES 713 FC KNX
Bestell-Nr.: 7139202

Einheit: ST
Einheit: Stk

USt %: 19,00
