# Theben Ausschreibungstext 2010 GaebWriter V
Leistungsbeschreibung (GAEB 90, DA81)
Projektbezeichnung: Theben Ausschreibungstext 2010  GaebWriter V
DV-Nummer: Theben
Währung: EUR

## Theben AG
Datum: 28.09.12

### Titel 10 Uhrenthermostate

**10.13 Uhrenthermostat mit Tages- und Wochenprogramm, Betriebsartenschalter (RAMSES 722)**
Elektronischer Raumtemperaturregler umschaltbar für 24
Std. oder 7 Tage Programm; automatische Nachtabsenkung
programmierbar alle 5 Min. bzw. 30 Min.; kürzeste
Schaltzeit für Wochenprogramm 2 Std.; Tag- und
Nachttemperatur einstellbar von +10°C ... 30°C;
Betriebsartenwahlschalter; Frostschutz 6°C;
Partyschalter; Kontrollanzeige; thermische Rückführung
und Arbeitspunkt einstellbar; Gehäusefarbe weiß; 1
Wechsler 6A/250V~.

Liefern, montieren, betriebsfertig anschließen und
einstellen
...

Fabrikat: Theben

Typ: RAMSES 722
Bestell-Nr.: 7220030

Einheit: ST
Einheit: Stk

USt %: 19,00
