# Theben Ausschreibungstext 2010 GaebWriter V
Leistungsbeschreibung (GAEB 90, DA81)
Projektbezeichnung: Theben Ausschreibungstext 2010  GaebWriter V
DV-Nummer: Theben
Währung: EUR

## Theben AG
Datum: 28.09.12

### Titel 10 Uhrenthermostate

**10.16 Uhrenthermostat 24 Std. Programm, Betriebsartens., 2 Draht (RAMSES 784 S)**
Elektronischer Raumtemperaturregler mit automatischer
Nachtabsenkung; 24 Std.-Segment-Programmscheibe;
programmierbar alle 15 Min.; kürzeste Schaltzeit 15
Min.; Tag- und Nachttemperatur einstellbar von +10°C
... 30°C; Betriebsarten Wahlschalter; Frostschutz 6°C;
Partyschalter; Kontrollanzeige; thermische Rückführung
und Arbeitspunkt einstellbar; Verschlammungs- und
Pumpenschutzfunktion aktivierbar; Anschluss für
Telefonfernschalter; Gangreserve; Gehäusefarbe weiß; 1
Wechsler 6 A/250 V~

Liefern, montieren, betriebsfertig anschließen und
einstellen
...

Fabrikat: Theben

Typ: RAMSES 784 S
Bestell-Nr.: 7840801

Einheit: ST
Einheit: Stk

USt %: 19,00
