# Theben Ausschreibungstext 2010 GaebWriter V
Leistungsbeschreibung (GAEB 90, DA81)
Projektbezeichnung: Theben Ausschreibungstext 2010  GaebWriter V
DV-Nummer: Theben
Währung: EUR

## Theben AG
Datum: 28.09.12

### Titel 13 KNX

**13.8 KNX Schalt-/Jalousieaktor 8/16-fach (RM 16 T KNX)**
EIB/KNX Schalt-/Jalousieaktor mit Relaisausgängen für
16 Schaltkanäle bzw. 8 Jalousiekanäle,
Reiheneinbaugehäuse Breite 145 mm, LED
Schaltzustandsanzeige für jeden Kanal, Handschalter mit
Statusanzeige (auch ohne Busspannung), Verknüpfungen,
Kontaktart (Öffner/Schließer) und Teilnahme an
Zentralbefehlen wie Dauer-Ein, Dauer-Aus, Zentral-
Schalten und Szene speichern/abrufen, Schaltfunktionen:
Ein/Aus, Impuls, Ein/Aus-Verzögerung, Treppenlicht mit
Vorwarnen nach DIN 18015-2, logische Verknüpfungen:
Sperren, UND, Freigeben, ODER. Rückmelde-Objekt für
jeden Kanal, Zentral-Objekte mit und ohne Priorität,
Szenen abrufen und speichern (Objekt), Szenenobjekt für
jeden Kanal, 16A/250V cos phi = 1

Liefern, montieren, betriebsfertig anschließen und
einstellen
...

Fabrikat: Theben

Typ: RM 16 T KNX
Bestell-Nr.: 4940205

Einheit: ST
Einheit: Stk

USt %: 19,00
