# Theben Ausschreibungstext 2010 GaebWriter V
Leistungsbeschreibung (GAEB 90, DA81)
Projektbezeichnung: Theben Ausschreibungstext 2010  GaebWriter V
DV-Nummer: Theben
Währung: EUR

## Theben AG
Datum: 28.09.12

### Titel 13 KNX

**13.5 KNX Schaltaktor 4fach (RM 4 U KNX)**
KNX Schaltaktor mit Relaisausgängen für 4
Schaltkanäle; Reiheneinbaugehäuse Breite 72 mm;
LED-Schaltzustandsanzeige für jeden Kanal; Handschalter
mit Statusanzeige (auch ohne Busspannung);
Verknüpfungen, Kontaktart (Öffner/Schließer) und
Teilnahme an Zentralbefehlen wie Dauer-Ein, Dauer-Aus,
Zentral- Schalten und Szene speichern/abrufen;
Schaltfunktionen: Ein/Aus, Impuls, Ein/Aus-Verzögerung,
Treppenlicht mit Vorwarnen nach DIN 18015-2; logische
Verknüpfungen: Sperren, UND, Freigeben, ODER.
Rückmelde-Objekt für jeden Kanal; Zentral-Objekte mit
und ohne Priorität; Szenen abrufen und speichern
(Objekt); Szenenobjekt für jeden Kanal; 16A/250V~ cos
phi = 1.

Liefern, montieren, betriebsfertig anschließen und
einstellen ...

Fabrikat: Theben

Typ: RM 4 U KNX
Bestell-Nr.: 4940223

Einheit: ST
Einheit: Stk

USt %: 19,00
