# Theben Ausschreibungstext 2010 GaebWriter V
Leistungsbeschreibung (GAEB 90, DA81)
Projektbezeichnung: Theben Ausschreibungstext 2010  GaebWriter V
DV-Nummer: Theben
Währung: EUR

## Theben AG
Datum: 28.09.12

### Titel 13 KNX

**13.2 KNX Schaltaktor 4fach, Erweiterungsgerät (RME 4 I KNX)**
KNX Schaltaktor 4fach Erweiterungsmodul, C-Last mit
Relaisausgänge für 4 Schaltkanäle; Erweiterbar mit RME
4I bis zu 12 Kanäle; Reiheneinbaugehäuse; Breite 72 mm;
LED Schaltzustandsanzeige je Kanal; Handschalter mit
Statusanzeige (auch ohne Busspannung); Funktionen:
schalten, verzögert schalten, Impulsfunktion;
Verknüpfungen, Kontaktart (Öffner/Schließer) und
Teilnahme an Zentralbefehlen wie Dauer-Ein, Dauer-Aus,
Zentral-Schalten und Szene speichern/abrufen;
Schaltfunktionen: Ein/Aus, Impuls, Ein/Aus-Verzögerung,
Treppenlicht mit Vorwarnen nach DIN 18015-2; logische
Verknüpfungen: Sperren, UND, Freigeben, ODER; Merkmale:
Verhalten bei Busausfall sowie bei Bus- oder
Netzwiederkehr einstellbar, Rückmelde-Objekt für jeden
Kanal, Zentral-Objekte mit und ohne Priorität, Szenen
abrufen und speichern (Objekt); jeder Kanal erhält ein
eigenes Szenenobjekt;  Schaltleistung: 16A/250V~; cos
phi= 0,6

Liefern, montieren, betriebsfertig anschließen und
einstellen
...

Fabrikat: Theben

Typ: RMG 4 I KNX
Bestell-Nr.: 4930215

Einheit: ST
Einheit: Stk

USt %: 19,00
