# Theben Ausschreibungstext 2010 GaebWriter V
Leistungsbeschreibung (GAEB 90, DA81)
Projektbezeichnung: Theben Ausschreibungstext 2010  GaebWriter V
DV-Nummer: Theben
Währung: EUR

## Theben AG
Datum: 28.09.12

### Titel 13 KNX

**13.5 KNX Schaltaktor 4fach, Grundgerät (RMG 4 U KNX)**
KNX Schaltaktor mit Relaisausgängen für 4 Schaltkanäle;
erweiterbar mit RME 4 U KNX auf bis zu 12 Kanäle oder
mit anderen MIX-Erweiterungsgeräten;
Reiheneinbaugehäuse Breite 72 mm; Grundgerät und
Busankopplung sind mechanisch trennbar und können
unabhängig voneinander getauscht werden. LED
Schaltzustandsanzeige für jeden Kanal; Handschalter mit
Statusanzeige (auch ohne Busspannung); Verknüpfungen,
Kontaktart (Öffner/Schließer) und Teilnahme an
Zentralbefehlen wie Dauer-Ein, Dauer-Aus, Zentral-
Schalten und Szene speichern/abrufen; Schaltfunktionen:
Ein/Aus, Impuls, Ein/Aus-Verzögerung, Treppenlicht mit
Vorwarnen nach DIN 18015-2; logische Verknüpfungen:
Sperren, UND, Freigeben, ODER. Rückmelde-Objekt für
jeden Kanal; Zentral-Objekte mit und ohne Priorität;
Szenen abrufen und speichern (Objekt); Szenenobjekt für
jeden Kanal; 16A/250V~ cos phi = 1.

Liefern, montieren, betriebsfertig anschließen und
einstellen ...

Fabrikat: Theben

Typ: RMG 4 U KNX
Bestell-Nr.: 4930223

Einheit: ST
Einheit: Stk

USt %: 19,00
