# Theben Ausschreibungstext 2010 GaebWriter V
Leistungsbeschreibung (GAEB 90, DA81)
Projektbezeichnung: Theben Ausschreibungstext 2010  GaebWriter V
DV-Nummer: Theben
Währung: EUR

## Theben AG
Datum: 28.09.12

### Titel 01 Digitale Zeitschaltuhren

#### Bereich 01.01 DIN-Schiene

**01.01.19 Reiheneinbau-Digital-Schaltuhr 1 Kanal, astronomisch, 1 Steuereingang, 1 TE (SELEKTA 175 top2)**
Digitale Reiheneinbau Astro-Schaltuhr mit werkseitig
eingestellter Uhrzeit und textorientierter
Bedienerführung; Breite 17,5 mm; astronomisches
Programm schaltet bei Sonnenauf- und Sonnenuntergang;
Datenbank mit Städtenamen; automatischer Sommer-/
Winterzeitumstellung; Offset max. +/-120 Min.;
Wochenprogramm Astrofunktion abschaltbar;
Speicherplätze 54; externer Steuereingang;
Schnittstelle Speicherkarte/PC; Betriebsstundenzähler
für Leuchtmittel; EIN/AUS permanent; DuoFix-
Steckklemmen; PIN - Verschlüsselung; 10 Jahre
Gangreserve; 1 Schließer 16A 250V~; Klarsichtabdeckung

Liefern, montieren, betriebsfertig anschließen und
einstellen..

Fabrikat: Theben

Typ: SELEKTA 175 top2
Bestell-Nr.: 1750100

Einheit: ST

Zubehör:
Programmierset OBELISK top 2
Speicherkarte, Steckadapter, Software- CD USB-
Steckadapter, für Windows XP/Vista/Win7/Win8
Bestell-Nr.: 9070409

OBELISK top2 Speicherkarte, einzeln
Bestell-Nr.: 9070404
Einheit: Stk

USt %: 19,00
