# Theben Ausschreibungstext 2010 GaebWriter V
Leistungsbeschreibung (GAEB 90, DA81)
Projektbezeichnung: Theben Ausschreibungstext 2010  GaebWriter V
DV-Nummer: Theben
Währung: EUR

## Theben AG
Datum: 28.09.12

### Titel 02 Analoge Zeitschaltuhren

#### Bereich 02.01 DIN-Schiene

**02.01.6 Reiheneinbau-Schaltuhr 24 Std., Segmente, Gangreserve, 3 TLE (SUL 181 d)**
Reiheneinbau-Schaltuhr mit ca. 200 Stunden Gangreserve;
Breite 52,5 mm; 24 Std. Programm; kürzeste Schaltzeit
15 Min.; Uhrzeiger für Zeitanzeige und 12h/24h
Erkennung; Uhrzeitkorrektur im und gegen den
Uhrzeigersinn möglich; Schaltungsvorwahl; Handschalter
mit 3 Stellungen: Dauer- EIN/AUTO/Dauer- AUS;
Schaltzustandsanzeige; DuoFix Federsteckklemmen für
jeweils 2 Leiter; 1 Wechsler 16A/250V~; 230V /45-50 Hz;
Klarsichtabdeckung plombierbar.

Liefern, montieren, betriebsfertig anschließen und
einstellen
...

Fabrikat: Theben

Typ: SUL 181 d
Bestell-Nr.: 1810011

Einheit: ST
Einheit: Stk

USt %: 19,00
