# Theben Ausschreibungstext 2010 GaebWriter V
Leistungsbeschreibung (GAEB 90, DA81)
Projektbezeichnung: Theben Ausschreibungstext 2010  GaebWriter V
DV-Nummer: Theben
Währung: EUR

## Theben AG
Datum: 28.09.12

### Titel 02 Analoge Zeitschaltuhren

#### Bereich 02.01 DIN-Schiene

**02.01.8 Reiheneinbau-Schaltuhr 24 Std., Steckreiter, Gangreserve, 3TLE (SUL 188 g)**
Reiheneinbau-Schaltuhr ca. 3 Tage Gangreserve; Breite
52,5 mm; 24 Std.-Segment-Programm; kürzeste Schaltzeit
30 Min.; 2 Wechsler 10 A/250 V~; Klarsichtabdeckung
plombierbar.

Liefern, montieren, betriebsfertig anschließen und
einstellen
...

Fabrikat: Theben

Typ: SUL 188 g
Bestell-Nr.: 1880033

Einheit: ST
Einheit: Stk

USt %: 19,00
