# Theben Ausschreibungstext 2010 GaebWriter V
Leistungsbeschreibung (GAEB 90, DA81)
Projektbezeichnung: Theben Ausschreibungstext 2010  GaebWriter V
DV-Nummer: Theben
Währung: EUR

## Theben AG
Datum: 28.09.12

### Titel 02 Analoge Zeitschaltuhren

#### Bereich 02.02 Wandmontage

**02.02.8 Schaltuhr für Wandaufbau mit 3-Punkt-Befestigung, 24 Std.,Gangreserve (SUL 285/2 T)**
Schaltuhr für Wandaufbau mit 3-Punkt-Befestigung; 175 x
105 x 74mm; mit 150 Std. Gangreserve;  24 Std.
Programm; kürzeste Schaltzeit 20 Min.;
Schaltungsvorwahl und Dauerschaltung; 2 Wechsler
6A/250V~; Klarsichtabdeckung plombierbar.

Liefern, montieren, betriebsfertig anschließen und
einstellen
...

Fabrikat: Theben

Typ: SUL 285/2 T
Bestell-Nr.: 2850033

Einheit: ST
Einheit: Stk

USt %: 19,00
