# Theben Ausschreibungstext 2010 GaebWriter V
Leistungsbeschreibung (GAEB 90, DA81)
Projektbezeichnung: Theben Ausschreibungstext 2010  GaebWriter V
DV-Nummer: Theben
Währung: EUR

## Theben AG
Datum: 28.09.12

### Titel 02 Analoge Zeitschaltuhren

#### Bereich 02.02 Wandmontage

**02.02.4 Schaltuhr mit Stecksockel 24 Std./7T. mit Gangreserve (SUL 289 h)**
Schaltuhr mit Stecksockel; Frontrahmen 72 x 72 mm;
Spannklammer; ca. 3 Tage Gangreserve; 24 Std. + 7
Tage-Progr.; kürzeste Schaltzeit 30 Min./12 Std.;
Schaltungsvorwahl und Dauerschalter; 1 Wechsler 10A
250V; Klarsichtabdeckung....

Liefern, montieren, betriebsfertig anschließen und
einstellen
...

Fabrikat: Theben

Typ: SUL 289 h
Bestell-Nr.: 2890008

Einheit: ST
Einheit: Stk

USt %: 19,00
