# Theben Ausschreibungstext 2010 GaebWriter V
Leistungsbeschreibung (GAEB 90, DA81)
Projektbezeichnung: Theben Ausschreibungstext 2010  GaebWriter V
DV-Nummer: Theben
Währung: EUR

## Theben AG
Datum: 28.09.12

### Titel 02 Analoge Zeitschaltuhren

#### Bereich 02.01 DIN-Schiene

**02.01.4 Reiheneinbau-Schaltuhr 60 Min., Segmente, 3 TLE (SYN 151 d)**
Reiheneinbau-Schaltuhr ohne Gangreserve; Breite 52,5mm;
60 Min. Segment-Programm; kürzeste Schaltzeit 37,5
Sek.; Schaltungsvorwahl; Handschalter mit 3 Stellungen:
Dauer-EIN/AUTO/Dauer-AUS; Schaltzustandsanzeige;
Federsteckklemmen für jeweils 2 Leiter; 1 Wechsler 10 A
/250 V~; 230V / 50 Hz; Klarsichtabdeckung plombierbar.

Liefern, montieren, betriebsfertig anschließen und
einstellen
...

Fabrikat: Theben

Typ: SYN 151 d
Bestell-Nr.: 1510011

Einheit: ST
Einheit: Stk

USt %: 19,00
