# Theben Ausschreibungstext 2010 GaebWriter V
Leistungsbeschreibung (GAEB 90, DA81)
Projektbezeichnung: Theben Ausschreibungstext 2010  GaebWriter V
DV-Nummer: Theben
Währung: EUR

## Theben AG
Datum: 28.09.12

### Titel 02 Analoge Zeitschaltuhren

#### Bereich 02.01 DIN-Schiene

**02.01.5 Reiheneinbau-Schaltuhr 24 Std., Segmente, 3 TLE (SYN 161 d)**
Reiheneinbau-Schaltuhr ohne Gangreserve; Breite 52,5mm;
24 Std. Programm; kürzeste Schaltzeit 15 Min.;
Uhrzeiger für Zeitanzeige und 12h/24h Erkennung;
Uhrzeitkorrektur im und gegen den Uhrzeigersinn
möglich; Schaltungsvorwahl; Handschalter mit 3
Stellungen: Dauer- EIN/AUTO/Dauer- AUS;
Schaltzustandsanzeige; DuoFix Federsteckklemmen für
jeweils 2 Leiter; 1 Wechsler 16 A/250 V~; 230V / 50 Hz;
Klarsichtabdeckung plombierbar.

Liefern, montieren, betriebsfertig anschließen und
einstellen
...

Fabrikat: Theben

Typ: SYN 161 d
Bestell-Nr.: 1610011

Einheit: ST
Einheit: Stk

USt %: 19,00
