# Theben Ausschreibungstext 2010 GaebWriter V
Leistungsbeschreibung (GAEB 90, DA81)
Projektbezeichnung: Theben Ausschreibungstext 2010  GaebWriter V
DV-Nummer: Theben
Währung: EUR

## Theben AG
Datum: 28.09.12

### Titel 02 Analoge Zeitschaltuhren

#### Bereich 02.02 Wandmontage

**02.02.3 Schaltuhr mit Stecksockel 24 Std./7T., Steckreiter (SYN 269 h)**
Schaltuhr mit Stecksockel; Frontrahmen 72 x 72 mm;
Spannklammer; ohne Gangreserve; umschaltbar 24 Std./7
Tage-Progr.; kürzeste Schaltzeit 20 Min./2 Std.;
Schaltungsvorwahl und Dauerschaltung; 1 Wechsler 10A
250V~; Klarsichtabdeckung.

Liefern, montieren, betriebsfertig anschließen und
einstellen
...

Fabrikat: Theben

Typ: SYN 269 h
Bestell-Nr.: 2690008

Einheit: ST
Einheit: Stk

USt %: 19,00
