# Theben Ausschreibungstext 2010 GaebWriter V
Leistungsbeschreibung (GAEB 90, DA81)
Projektbezeichnung: Theben Ausschreibungstext 2010  GaebWriter V
DV-Nummer: Theben
Währung: EUR

## Theben AG
Datum: 28.09.12

### Titel 06 Bewegungsmelder

**06.34 Bewegungsmelder für Deckeneinbau, Steuerung für Beleuchtung und HKL (theMova S360-101 DE WH)**
Bewegungsmelder für Deckeneinbau, Erfassungsbereich
rund 360°, Durchmesser 8 m, Automatische
helligkeitsabhängige Steuerung für Beleuchtung und HKL,
Mischlichtmessung. Kanal A Licht: Relais 230 V/10 A,
Ausschaltverzögerung einstellbar, Empfindlichkeit
einstellbar, Kanal H, Präsenz: Relais Schließer,
potenzialfrei, 50 W/220 V DC bzw. 50 VA/250 V AC, nur
fernparametrierbar

Liefern, montieren, betriebsfertig anschließen und
einstellen

Fabrikat: Theben

Typ: theMova S360-101 DE WH
Bestell-Nr.: 1030565

Einheit: ST
Einheit: Stk

USt %: 19,00
