# Theben Ausschreibungstext 2010 GaebWriter V
Leistungsbeschreibung (GAEB 90, DA81)
Projektbezeichnung: Theben Ausschreibungstext 2010  GaebWriter V
DV-Nummer: Theben
Währung: EUR

## Theben AG
Datum: 28.09.12

### Titel 13 KNX

**13.57 KNX-Präsenzmelder thePrema S360 KNX UP WH / GR**
Passiv-Infrarot-Präsenzmelder für Deckenmontage;
Automatische präsenz- und helligkeitsabhängige
Steuerung für Beleuchtung und HLK; Erfassungsbereich
quadratisch 360°, gehend 49 m2 (7 x 7 m), sitzend 25 m2
(5 x 5 m) bei 3 m Montagehöhe; Mischlichtmessung für
Fluoreszenzlampen (FL/PL/ESL), Halogen-/Glühlampen und
LEDs geeignet; Energieverbrauch ca. 9 mA / 13 mA mit
LED ein; Schutzart IP 20, im eingebauten Zustand IP 40;
2 Kanäle Licht C1, C2; Schalten oder
Konstantlichtregelung mit Stand-by Funktionalität
(Orientierungslicht); Schaltbetrieb mit dimmbarer
Beleuchtung; Voll- oder Halbautomat; Helligkeits-
Schaltwert bzw. -Sollwert einstellbar in Lux über
Parameter, Objekt oder Fernbedienung; Teach-in des
Helligkeits-Schaltwerts bzw. -Sollwerts; Selbstlernende
Nachlaufzeit einstellbar über Parameter, Objekt oder
Fernbedienung; Verkürzung der Nachlaufzeit bei kurzer
Anwesenheit (Kurzzeit-Präsenz); Manuelle Übersteuerung
mittels Telegramm oder Fernbedienung; 2 Kanäle Präsenz
C4, C5, einzeln parametrierbar; Einschaltverzögerung
und Nachlaufzeit einstellbar; Raumüberwachung mit
selektiver Bewegungserfassung Einstellung des Raum-
Korrekturfaktors für Abgleich Helligkeitsmessung;
Einstellbare Empfindlichkeit; Einfache Einstellung des
Energiesparverhaltens mit der "eco plus" Funktion;
Testbetrieb zur Überprüfung von Funktion und
Erfassungsbereich; Szenen; Erweiterung des
Erfassungsbereiches durch Parallelschaltung mehrerer
Präsenzmelder (Master/Slave oder Master/Master);
Einbautiefe 40 mm, Deckeneinbau in UP-Dose oder
Deckeneinbaudose 73A, Deckenaufbau möglich mit AP-
Rahmen;

Fabrikat: thebenHTS
Typ: thePrema S360 KNX UP..
Bestell-Nr.: 2079500 (thePrema S360 KNX UP WH, Weiss)
  2079501 (thePrema S360 KNX UP GR, Grau)

Einheit: ST
Einheit: Stk

USt %: 19,00
