# Theben Ausschreibungstext 2010 GaebWriter V
Leistungsbeschreibung (GAEB 90, DA81)
Projektbezeichnung: Theben Ausschreibungstext 2010  GaebWriter V
DV-Nummer: Theben
Währung: EUR

## Theben AG
Datum: 28.09.12

### Titel 02 Analoge Zeitschaltuhren

#### Bereich 02.02 Wandmontage

**02.02.6 Schaltuhr mit Stecksockel 60 Min. (TM 179 h)**
Schaltuhr mit Stecksockel; Frontrahmen 72x72 mm;
Spannklammer; 60 Min. - Programm; kürzeste Schaltzeit
1;25 Min.; 1 Wechsler 10A/ 250V~; Klarsichtabdeckung.

Liefern, montieren, betriebsfertig anschließen und
einstellen
...

Fabrikat: Theben

Typ: TM 179 h
Bestell-Nr.: 1790008

Einheit: ST
Einheit: Stk

USt %: 19,00
