# Theben Ausschreibungstext 2010 GaebWriter V
Leistungsbeschreibung (GAEB 90, DA81)
Projektbezeichnung: Theben Ausschreibungstext 2010  GaebWriter V
DV-Nummer: Theben
Währung: EUR

## Theben AG
Datum: 28.09.12

### Titel 01 Digitale Zeitschaltuhren

#### Bereich 01.01 DIN-Schiene

**01.01.28 Reiheneinbau-Digital-Schaltuhr 1 Kanal, 7 T, Steuereing., Impuls, Zyklus., Steckkl., 1 TLE (TR 609 top2 S)**
Digitale 1 Kanal Zeitschaltuhr mit  Wochenprogramm und
84 Speicherplätzen; Reiheneinbaugerät mit
Klarsichtabdeckung und Schnellbefestigung; Breite 52 mm
(3 TLE); textorientierte Bedienerführung im Display;
Schnittstelle für OBELISK top2 Speicherkarte für
PC-Programmierung; 10 Jahre Gangreserve durch
Lithium-Batterie; EIN-AUS Schaltzeiten;
Schaltungsvorwahl; Dauerschaltung EIN/AUS; externer
Eingang;  Impulsprogramm; Zyklusprogramm; Ablauf-Timer;
2 Zufallsprogramme integrierter Betriebsstundenzähler;
Ferienprogramm;  PIN-Codierung; Automatische Sommer-
Winterzeitumschaltung, Schließer 16(4)A/250VAC,
Betriebsspannung 230-240V/50-60 Hz; Stand-by 0,4 W;
DuoFix Federsteckklemmen, hohe Ganggenauigkeit durch
Temperaturkompensation.

Liefern, montieren, betriebsfertig anschließen und
einstellen..

Fabrikat: Theben

Typ: TR 609 top2 S
Bestell-Nr.: 6090101

Einheit: ST
Einheit: Stk

USt %: 19,00
