# Theben Ausschreibungstext 2010 GaebWriter V
Leistungsbeschreibung (GAEB 90, DA81)
Projektbezeichnung: Theben Ausschreibungstext 2010  GaebWriter V
DV-Nummer: Theben
Währung: EUR

## Theben AG
Datum: 28.09.12

### Titel 01 Digitale Zeitschaltuhren

#### Bereich 01.02 Wandmontage

**01.02.1 Digital-Schaltuhr 1 Kanal, 7 T, Impuls, Zyklus (TR 635 top2 )**
Digital-Schaltuhr mit Stecksockel für Wandaufbau;
Frontrahmen 72x72mm; textorientierte Bedienerführung
und hinterleuchtetes Display; Schnittstelle incl.
Speicherkarte OBELISK top2; Breite 35 mm;
Federsteckklemmen; 10 Jahre Gangreserve und
programmierte Sommer-/Winterzeitumstellung. Tages- und
Wochenprogramm; kürzeste Schaltzeit 1 Min.; Ferien-,
Impuls-, und Zyklusprogramm;  2 Zufallprogramme;
Ablauf-Timer; externer Steuereingang; Dauerschaltung
EIN / AUS / AUTO; Schaltungsvorwahl; 84 Speicherplätze;
PIN-Codierung; 1 Kanal; 1 Wechsler 16A/250V~.
Betriebsspannung 230-240V/50-60 Hz.

Liefern, montieren, betriebsfertig anschließen und
einstellen
...

Fabrikat: Theben

Typ: TR 635 top2
Bestell-Nr.: 6350100

Einheit: ST
Einheit: Stk

USt %: 19,00
