# Theben Ausschreibungstext 2010 GaebWriter V
Leistungsbeschreibung (GAEB 90, DA81)
Projektbezeichnung: Theben Ausschreibungstext 2010  GaebWriter V
DV-Nummer: Theben
Währung: EUR

## Theben AG
Datum: 28.09.12

### Titel 01 Digitale Zeitschaltuhren

#### Bereich 01.02 Wandmontage

**01.02.2 Digital-Schaltuhr 2 Kanal, 7 T, Impuls, Zyklus (TR 636 top2 )**
Digital-Schaltuhr mit Stecksockel für Wandaufbau;
Frontrahmen 72x72mm; textorientierte Bedienerführung
und hinterleuchtetes Display; Schnittstelle für
Speicherkarte OBELISK top2; 10 Jahre Gangreserve und
programmierte Sommer-/Winterzeitumstellung. Tages- und
Wochenprogramm; kürzeste Schaltzeit 1 Min.; Ferien-,
Impuls-, und Zyklusprogramm;  2 Zufallsprogramme;
Ablauf-Timer; Dauerschaltung EIN / AUS / AUTO;
Schaltungsvorwahl; 84 Speicherplätze; PIN-Codierung; 2
Kanal; 2 Wechsler 6A(6)/250V~. Betriebsspannung
230-240V/50-60 Hz.

Liefern, montieren, betriebsfertig anschließen und
einstellen
...

Fabrikat: Theben

Typ: TR 636 top2
Bestell-Nr.: 6360100

Einheit: ST
Einheit: Stk

USt %: 19,00
