# Theben Ausschreibungstext 2010 GaebWriter V
Leistungsbeschreibung (GAEB 90, DA81)
Projektbezeichnung: Theben Ausschreibungstext 2010  GaebWriter V
DV-Nummer: Theben
Währung: EUR

## Theben AG
Datum: 28.09.12

### Titel 13 KNX

**13.32 KNX Display mit Multifunktion, Einzelraumregelung und Schaltuhr (VARIA 826 S WH KNX)**
KNX Display mit Multifunktion in weißem, extrem flachem
Glas-Design, Alu  Drucktasten, UP-Montage; Panel 128 x
93,4 x 18 mm; UP: 27,5 mm; Farbe weiß; beleuchtetes
Display mit 7 verschiedenen beleuchteten Anzeigeseiten
a´ 8 Zeilen; Raumtemperaturseite und Wetterseite
vorprogrammiert, 5 frei programmierbare Seiten z.B. für
Beleuchtung, Jalousie, Lüftung, usw.; Anzeige und
manuelle Steuerung von max. 40 Funktionen über Tastatur
möglich; Wochenschaltuhr mit max. 8 Kanälen, stetiger
Einzelraumregler mit integriertem Busankoppler;
Einstellbereich 10-28°C; Einsatzmöglichkeiten: Heizen
über Radiator oder Fußbodenheizung; 2-stufiges Heizen
mit Grund und Zusatzstufe (Fußboden und
Radiatorheizung); Heizen und Kühlen z.B. Radiator und
Kühldecke; Betriebsarten Komfort, Standby,
Nachabsenkung, und Frostschutz.

Liefern, montieren, betriebsfertig anschließen und
einstellen
...

Fabrikat: Theben

Typ: VARIA 826 S WH KNX
Bestell-Nr.: 8269210

Einheit: ST
Einheit: Stk

USt %: 19,00
